# Leistungsbeschreibung (GAEB DA 2000 1.2, DA81)
Projekt: Dach
Währung: EUR
Erstellt mit: GAEB Toolbox V2.0 G90 R200/ GAEB Toolbox V3.11 G90 R20090313, NetBAU V6.9.5.0, 18.08.2011

## Dach

### 1 DAKORIT

#### 1.1 Flachdach gemäß ETAG 005

**1.1.10 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
DAKORIT® ES 40B
DAKORIT® PUR1K 30P
HADALAN® EPV 38L
HADALAN® DDV 32P
HADALAN® HV2 30DD
HADALAN® PUR Top 32P transparent
DAKORIT® DV110 89V
Menge: 0,000
Voraussichtliche Abrechnungsmenge: 0,000

**1.1.20 Baustelle einrichten**
Baustelle einrichten, An- und Abfuhr aller benötigten Materialien, Geräte und Maschinen. Räumen der Baustelle und Wiederherstellung aller benutzten Flächen in den ursprünglichen Zustand einschließlich notwendiger Zwischenreinigung
Menge: 0,000 psch
Voraussichtliche Abrechnungsmenge: 0,000

**1.1.30 Vorbereitung des Untergrundes**
®Der Untergrund muss trocken, sauber, tragfähig und frei von haftungsmindernden Substanzen sein. Größere Risse mit DAKORIT  ES 40B schließen. Offene Überlappungsstöße von Bitumen bahnen verschweißen bzw. mit DAKORIT®  ES 40B verkleben. Bei Foliendächern die Verträglichkeit vorher prüfen. Saugfähige, mineralische Untergründe mit DAKORIT®  PUR1K 30P 2:1 mit HADALAN®  EPV 38L vorstreichen. Kreidende Untergründe mit HADALAN®  DDV 32P grundieren. Nach > 6 < 24 Std. kann die Beschichtung erfolgen

Verbrauch:
DAKORIT® ES 40B:  je nach Anwendung
HADALAN® EPV 38L:  je nach Anwendung
HADALAN® DDV 32P:  0,3-0,5 l/m²
Menge: 0,000 m²
Voraussichtliche Abrechnungsmenge: 0,000

**1.1.40 Grundierung**
*** Bedarfsposition ohne GB
®Anschlussbleche, Kappleisten, Durchdringungen und Abdeckungen aus Metall (Eisen-, Edelstahl-, Aluminium-, Kupfer- oder Zinkbleche) sowie verschiedene Kunststoffe werden vor der Beschichtung mit Haftvermittler  HADALAN  HV2 30DD grundiert. Nach einer Ablüftzeit von 20 Minuten kann dann die Beschichtung erfolgen

Verbrauch:
HADALAN® HV2 30DD:  30-50 ml/m²
Menge: 0,000 m²
Voraussichtliche Abrechnungsmenge: 0,000

**1.1.50 Lichtkuppeln**
*** Bedarfsposition ohne GB
Überzug geschädigter GFK- oder Glaslichtkuppeln mit HADALAN® PUR Top 32P transparent als elastische, lichtechte, UV- und witterungsbeständige Versiegelung

Verbrauch:
HADALAN® PUR Top 32P transparent:  0,25-0,35 kg/m²
  je Anstrich
Menge: 0,000 m²
Voraussichtliche Abrechnungsmenge: 0,000

**1.1.60 Beschichtung**
Auf den vorbereiteten Untergrund ca. 1,5 kg/m² DAKORIT® PUR1K 30P mittels Gummiwischer bahnenweise vorverteilen und gleichmäßig mit Fellrollen verrollen. Eine ausreichende Materialvorgabe ist wichtig für die spätere Vlies-Einbettung. In die frische Beschichtung wird das DAKORIT®  DV110 89V faltenfrei eingelegt. Die Überlappung der Vliesbahnen sollte mindestens 5 cm betragen. Zum Schutz vor Regen oder kondensierender Luftfeuchte ist das Vlies direkt nach dem Einbringen dünn zu überrollen. Nach der Trocknung der 1. Schicht erfolgt die Endbeschichtung mit ca. 1,5 kg/m² DAKORIT®  PUR1K 30P

Verbrauch:
DAKORIT® PUR1K 30P:  2,5-3,5 kg/m²
DAKORIT® DV110 89V:  1,05 m²/m²
Menge: 0,000 m²
Voraussichtliche Abrechnungsmenge: 0,000

#### 1.2 Dachsanierung mit Ruflex

**1.2.10 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
VESTEROL® TG 10D
HADALAN® PUR Top 32P transparent
DAKORIT® Ruflex 20D
HADALAN® HV2 30DD
DAKORIT® DV110 89V
Menge: 0,000
Voraussichtliche Abrechnungsmenge: 0,000

**1.2.20 Baustelle einrichten**
Baustelle einrichten, An- und Abfuhr aller benötigten Materialien, Geräte und Maschinen. Räumen der Baustelle und Wiederherstellung aller benutzten Flächen in den ursprünglichen Zustand einschließlich notwendiger Zwischenreinigung
Menge: 0,000 psch
Voraussichtliche Abrechnungsmenge: 0,000

**1.2.30 Vorbereitung des Untergrundes**
®Der Untergrund muss trocken, tragfähig, frei von losen Bestandteilen und Vermoosung sein. Schmutzablagerungen durch Wasserdampfstrahlen oder mechanisch entfernen. Vorhandene Blasen bei alten Bitumen-Abdichtungen beseitigen. Alle Dächer mit VESTEROL  TG 10D vorbehandeln. Faserzement-Dächer besonders gründlich mit VESTEROL®  TG 10D behandeln, um lose Fasern an den Untergrund zu binden

Verbrauch:
VESTEROL® TG 10D:  0,15 l/m²/Anstrich
Menge: 0,000 m²
Voraussichtliche Abrechnungsmenge: 0,000

**1.2.40 Grundierung**
*** Bedarfsposition ohne GB
®Anschlussbleche, Kappleisten, Durchdringungen und Abdeckungen aus Metall (Eisen-, Edelstahl-, Aluminium-, Kupfer- oder Zinkbleche) sowie verschiedene Kunststoffe werden vor der Beschichtung mit Haftvermittler  HADALAN  HV2 30DD grundiert. Nach einer Ablüftzeit von 20 Minuten kann dann die Beschichtung erfolgen

Verbrauch:
HADALAN® HV2 30DD:  30-50 ml/m²
Menge: 0,000 m²
Voraussichtliche Abrechnungsmenge: 0,000

**1.2.50 Lichtkuppeln**
*** Bedarfsposition ohne GB
Überzug geschädigter GFK- oder Glaslichtkuppeln mit HADALAN® PUR Top 32P transparent als elastische, lichtechte, UV- und witterungsbeständige Versiegelung

Verbrauch:
HADALAN® PUR Top 32P transparent:  0,25-0,35 kg/m²
  je Anstrich
Menge: 0,000 m²
Voraussichtliche Abrechnungsmenge: 0,000

**1.2.60 Beschichtung**
®Der Auftrag erfolgt mit Rolle, Bürste oder im Airless-Spritzverfahren in einer Schichtdicke von 1 bis 2 mm. In rissgefährdeten Zonen und bei besonders beanspruchten Dachflächen, ist ein zweimaliger Anstrich erforderlich, wobei in den 1. Anstrich DAKORIT  DV110 89V eingearbeitet wird. Der zweite Auftrag erfolgt nach Durchtrocknung der ersten Schicht

Verbrauch:
DAKORIT® Ruflex 20D:  1-2 kg/m²/Anstrich
  mit Vlieseinbettung:  2,5 kg/m²
  Faserzementdächer:  0,5-1 kg/m²
DAKORIT® DV110 89V:  1,05 m²/m²
Menge: 0,000 m²
Voraussichtliche Abrechnungsmenge: 0,000

#### 1.3 Dachsanierung mit Bituflex

**1.3.10 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
DAKORIT® Bituflex 20D
HADALAN® PUR Top 32P transparent
HADALAN® HV2 30DD
DAKORIT® DV110 89V
Menge: 0,000
Voraussichtliche Abrechnungsmenge: 0,000

**1.3.20 Baustelle einrichten**
Baustelle einrichten, An- und Abfuhr aller benötigten Materialien, Geräte und Maschinen. Räumen der Baustelle und Wiederherstellung aller benutzten Flächen in den ursprünglichen Zustand einschließlich notwendiger Zwischenreinigung
Menge: 0,000 psch
Voraussichtliche Abrechnungsmenge: 0,000

**1.3.30 Vorbereitung des Untergrundes**
®Der Untergrund muss trocken, tragfähig, frei von losen Bestandteilen und Vermoosung sein. Schmutzablagerungen durch Wasserdampfstrahlen oder mechanisch entfernen. Vorhandene Blasen bei alten Bitumen-Abdichtungen beseitigen. Als Voranstrich DAKORIT  Bituflex 20D 20% mit Wasser verdünnen
Menge: 0,000 m²
Voraussichtliche Abrechnungsmenge: 0,000

**1.3.40 Grundierung**
*** Bedarfsposition ohne GB
®Anschlussbleche, Kappleisten, Durchdringungen und Abdeckungen aus Metall (Eisen-, Edelstahl-, Aluminium-, Kupfer- oder Zinkbleche) sowie verschiedene Kunststoffe werden vor der Beschichtung mit Haftvermittler  HADALAN  HV2 30DD grundiert. Nach einer Ablüftzeit von 20 Minuten kann dann die Beschichtung erfolgen

Verbrauch:
HADALAN® HV2 30DD:  30-50 ml/m²
Menge: 0,000 m²
Voraussichtliche Abrechnungsmenge: 0,000

**1.3.50 Lichtkuppeln**
*** Bedarfsposition ohne GB
Überzug geschädigter GFK- oder Glaslichtkuppeln mit HADALAN® PUR Top 32P transparent als elastische, lichtechte, UV- und witterungsbeständige Versiegelung

Verbrauch:
HADALAN® PUR Top 32P transparent:  0,25-0,35 kg/m²
  je Anstrich
Menge: 0,000 m²
Voraussichtliche Abrechnungsmenge: 0,000

**1.3.60 Beschichtung**
DAKORIT® Bituflex 20D mit Rolle, Dachdeckerbesen, Quast oder mit Peristaltikpumpe PP 99 verarbeiten. In besonders beanspruchten oder riss gefährdeten Zonen,  DAKORIT®  Bituflex 20D mindestens 2-mal auftragen und in den ersten Anstrich DAKORIT®  DV110 89V einbetten (z.B. Wasserwechselzonen oder Dachflächen ohne Gefälle)

Verbrauch:
DAKORIT® Bituflex 20D:  1,5 kg/m²
  mit Vlieseinbettung:  2,5 kg/m²
DAKORIT® DV110 89V:  1,05 m²/m²
Menge: 0,000 m²
Voraussichtliche Abrechnungsmenge: 0,000

#### 1.4 Dachsanierung mit Bituflex Winter

**1.4.10 Vorbemerkung**
Dieses Musterleistungsverzeichnis erhebt keinen Anspruch auf Vollständigkeit. Bei der Kostenkalkulation hat der Verwender des Musterleistungsverzeichnisses objektbezogene Gegebenheiten und ggf. nicht aufgeführte Nebenarbeiten zu berücksichtigen. Haftungsansprüche gegenüber dem Verfasser oder dem Hersteller bestehen nicht und können nicht geltend gemacht werden.

Bezugsquelle und technische Beratung unter:
Heinrich Hahne GmbH & Co KG, Heinrich-Hahne-Weg 11, 45711 Datteln, Tel. 02363/566322, info@hahne-bautenschutz.de

Folgende Technische Merkblätter sind zu beachten:
DAKORIT® Bituflex Winter 26D
HADALAN® PUR Top 32P transparent
IMBERAL® Aquarol Winter 16D
HADALAN® HV2 30DD
DAKORIT® DV110 89V
Menge: 0,000
Voraussichtliche Abrechnungsmenge: 0,000

**1.4.20 Baustelle einrichten**
Baustelle einrichten, An- und Abfuhr aller benötigten Materialien, Geräte und Maschinen. Räumen der Baustelle und Wiederherstellung aller benutzten Flächen in den ursprünglichen Zustand einschließlich notwendiger Zwischenreinigung
Menge: 0,000 psch
Voraussichtliche Abrechnungsmenge: 0,000

**1.4.30 Vorbereitung des Untergrundes**
®Der Untergrund muss sauber, fest, eisfrei und ebenflächig sein. Schmutzablagerungen durch Wasserdampfstrahlen oder mechanisch entfernen. Vorhandene Blasen bei alten Bitumen-Abdichtungen beseitigen. Als Voranstrich auf allen saugfähigen, mineralischen Untergründen IMBERAL  Aquarol Winter 16D verwenden

Verbrauch:
IMBERAL® Aquarol Winter 16D:  0,15-0,25 kg/m²
Menge: 0,000 m²
Voraussichtliche Abrechnungsmenge: 0,000

**1.4.40 Grundierung**
*** Bedarfsposition ohne GB
®Anschlussbleche, Kappleisten, Durchdringungen und Abdeckungen aus Metall (Eisen-, Edelstahl-, Aluminium-, Kupfer- oder Zinkbleche) sowie verschiedene Kunststoffe werden vor der Beschichtung mit Haftvermittler  HADALAN  HV2 30DD grundiert. Nach einer Ablüftzeit von 20 Minuten kann dann die Beschichtung erfolgen

Verbrauch:
HADALAN® HV2 30DD:  30-50 ml/m²
Menge: 0,000 m²
Voraussichtliche Abrechnungsmenge: 0,000

**1.4.50 Lichtkuppeln**
*** Bedarfsposition ohne GB
Überzug geschädigter GFK- oder Glaslichtkuppeln mit HADALAN® PUR Top 32P transparent als elastische, lichtechte, UV- und witterungsbeständige Versiegelung

Verbrauch:
HADALAN® PUR Top 32P transparent:  0,25-0,35 kg/m²
  je Anstrich
Menge: 0,000 m²
Voraussichtliche Abrechnungsmenge: 0,000

**1.4.60 Beschichtung**
DAKORIT® Bituflex Winter 26D mit Rolle, Dachdeckerbesen, Quast oder mit Peristaltikpumpe PP 99 verarbeiten. In besonders beanspruchten oder riss gefährdeten Zonen,  DAKORIT®  Bituflex Winter 26D mindestens 2-mal auf-tragen und in den ersten Anstrich DAKORIT®  DV110 89V einbetten (z.B. Wasserwechselzonen oder Dachflächen ohne Gefälle)

Verbrauch:
DAKORIT® Bituflex Winter 26D:  1,5 kg/m²
  mit Vlieseinbettung:  2,5 kg/m²
DAKORIT® DV110 89V:  1,05 m²/m²
Menge: 0,000 m²
Voraussichtliche Abrechnungsmenge: 0,000

USt %: 19,00
